# Cartucho de recambio de fase para limitadores de sobretensión SPN140C, 40 kA

- Propiedad del archivo: CONSTRUNARIO
- Formato: FIEBDC-3/2012
- Programa: Construnario Versión 2.11
- Fecha de los precios: 25/05/2015
- Divisa: EUR

**SPN040C** u Cartucho de recambio de fase para limitadores de sobretensión SPN140C, 40 kA
Hager Cartucho de recambio de fase para limitadores de sobretensión SPN140C, 40 kA
