# Cartucho de recambio de neutro para limitadores de sobretensión SPNxxxR, 65 kA

- Propiedad del archivo: CONSTRUNARIO
- Formato: FIEBDC-3/2012
- Programa: Construnario Versión 2.11
- Fecha de los precios: 25/05/2015
- Divisa: EUR

**SPN065N** u Cartucho de recambio de neutro para limitadores de sobretensión SPNxxxR, 65 kA
Hager Cartucho de recambio de neutro para limitadores de sobretensión SPNxxxR, 65 kA
