# Cartucho de recambio de neutro para limitadores sobret. SPNxxxD, SPNxxxR, 15-40 kA

- Propiedad del archivo: CONSTRUNARIO
- Formato: FIEBDC-3/2012
- Programa: Construnario VersiĆ³n 2.11
- Fecha de los precios: 25/05/2015
- Divisa: EUR

**SPN040N** u Cartucho de recambio de neutro para limitadores sobret. SPNxxxD, SPNxxxR, 15-40 kA
Hager Cartucho de recambio de neutro para limitadores sobret. SPNxxxD,SPNxxxR,15-40 kA
