# Puente de unión de lengüeta 1P, 20 mm², 100A, 24M, color gris

- Propiedad del archivo: CONSTRUNARIO
- Formato: FIEBDC-3/2012
- Programa: Construnario Versión 2.11
- Fecha de los precios: 25/05/2015
- Divisa: EUR

**KB190C** u Puente de unión de lengüeta 1P, 20 mm², 100A, 24M, color gris
Hager Puente de unión de lengüeta 1P, 20 mm², 100A, 24M, color gris Destinados a la conexión de la aparamenta modular. 2 tipos de puentes de unión: -de lengüeta para aparamenta con bornes de jaula. -de horquilla para aparamenta con bornes de tornillo.
