# Interruptor automático magnetotérmico serie MN, 1P+N, 40A, curva C, 6KA

- Propiedad del archivo: CONSTRUNARIO
- Formato: FIEBDC-3/2012
- Programa: Construnario Versión 2.11
- Fecha de los precios: 25/05/2015
- Divisa: EUR

**MN540V** u Interruptor automático magnetotérmico serie MN, 1P+N, 40A, curva C, 6KA
Hager Interruptor automático magnetotérmico serie MN, 1P/N, 40A, curva C, 6KA Serie MN Curva C. Mando naranja. Poder de Corte 6000 A. Certificados por AENOR según la norma UNE-EN 60898-1 Tensión de empleo 230 V.
