# Interruptor automático magnetotérmico serie MN, 2P, 20A, curva C, 6KA

- Propiedad del archivo: CONSTRUNARIO
- Formato: FIEBDC-3/2012
- Programa: Construnario Versión 2.11
- Fecha de los precios: 25/05/2015
- Divisa: EUR

**MN220V** u Interruptor automático magnetotérmico serie MN, 2P, 20A, curva C, 6KA
Hager Interruptor automático magnetotérmico serie MN, 2P, 20A, curva C, 6KA Serie MN Curva C. Mando naranja. Poder de Corte 6000 A. Certificados por AENOR según la norma UNE-EN 60898-1 Tensión de empleo 230 V.
