# Contactor silencioso, 63A, 2NA, 230V

- Propiedad del archivo: CONSTRUNARIO
- Formato: FIEBDC-3/2012
- Programa: Construnario Versión 2.11
- Fecha de los precios: 25/05/2015
- Divisa: EUR

**ESC263S** u Contactor silencioso, 63A, 2NA, 230V
HAGER Contactor silencioso, 63A, 2NA, 230V Contactores silenciosos en régimen permanente con tecnología AC/DC. Operatoria silenciosa. Recomendados en aplicaciones residenciales. Categoría de empleo AC1.
