# Relé de mando, 16A, 1NA+1NC, 230V

- Propiedad del archivo: CONSTRUNARIO
- Formato: FIEBDC-3/2012
- Programa: Construnario Versión 2.11
- Fecha de los precios: 25/05/2015
- Divisa: EUR

**ERC218** u Relé de mando, 16A, 1NA+1NC, 230V
HAGER Relé de mando, 16A, 1NA/1NC, 230V eco
