# Contactor manual, 25A, 2NA+2NC, 230V

- Propiedad del archivo: CONSTRUNARIO
- Formato: FIEBDC-3/2012
- Programa: Construnario VersiĆ³n 2.11
- Fecha de los precios: 25/05/2015
- Divisa: EUR

**ERC427** u Contactor manual, 25A, 2NA+2NC, 230V
HAGER Contactor manual, 25A, 2NA/2NC, 230V eco
