# Contactor, D/N, 40A, 4NA, 230V

- Propiedad del archivo: CONSTRUNARIO
- Formato: FIEBDC-3/2012
- Programa: Construnario VersiĆ³n 2.11
- Fecha de los precios: 25/05/2015
- Divisa: EUR

**ETC440** u Contactor, D/N, 40A, 4NA, 230V
HAGER Contactor, D/N, 40A, 4NA, 230V
