# Contacto auxiliar 1NA + 1NC

- Propiedad del archivo: CONSTRUNARIO
- Formato: FIEBDC-3/2012
- Programa: Construnario Versión 2.11
- Fecha de los precios: 25/05/2015
- Divisa: EUR

**ESC080** u Contacto auxiliar 1NA + 1NC
HAGER Contactor auxiliar 1NA /1NC Compatible con toda la gama excepto contactores silenciosos 1 módulo.
