# Telerruptor 230V, 16A, 2NA+2NC

- Propiedad del archivo: CONSTRUNARIO
- Formato: FIEBDC-3/2012
- Programa: Construnario Versión 2.11
- Fecha de los precios: 25/05/2015
- Divisa: EUR

**EPN525** u Telerruptor 230V, 16A, 2NA+2NC
Hager Telerruptor 230V, 16A, 2NA/2NC La conmutación de los contactos se realiza con los impulsos enviados a la bobina mediante el uso de pulsadores con contactos normalmente abiertos (NA). Mando manual en el frontal. Todos los interruptores son de calibre 16 A. Los telerruptores electrónicos silenciosos están indicados para aplicaciones donde sea indispensable ausencia de ruidos.
