# Mando auxiliar centralizado 24-230V

- Propiedad del archivo: CONSTRUNARIO
- Formato: FIEBDC-3/2012
- Programa: Construnario Versión 2.11
- Fecha de los precios: 25/05/2015
- Divisa: EUR

**EPN050** u Mando auxiliar centralizado 24-230V
Hager Mando auxiliar centralizado 24-230V La conmutación de los contactos se realiza con los impulsos enviados a la bobina mediante el uso de pulsadores con contactos normalmente abiertos (NA). Mando manual en el frontal. Todos los interruptores son de calibre 16 A. Los telerruptores electrónicos silenciosos están indicados para aplicaciones donde sea indispensable ausencia de ruidos.
