# Interruptor modular, 3 polos, 32A

- Propiedad del archivo: CONSTRUNARIO
- Formato: FIEBDC-3/2012
- Programa: Construnario Versión 2.11
- Fecha de los precios: 25/05/2015
- Divisa: EUR

**SBN332** u Interruptor modular, 3 polos, 32A
Interruptores con indicador. Todos los interruptores llevan un indicador mecánico verde/rojo que señaliza el estado de los contactos. Conformes a la norma: IEC60947-3, IEC60669 para calibres de 25A a 63A.
