# Int. mod., 1P, 25A, con indicador lumin

- Propiedad del archivo: CONSTRUNARIO
- Formato: FIEBDC-3/2012
- Programa: Construnario Versión 2.11
- Fecha de los precios: 25/05/2015
- Divisa: EUR

**SBT125** u Int. mod., 1P, 25A, con indicador lumin.
Interruptores modulares con interruptor luminoso naranja. Todos los interruptores llevan un indicador mecánico verde/rojo que señaliza el estado de los contactos. Conformes a la norma: IEC60947-3 y IEC60669.
