# Conmut. mod., 4P, 40A, común arriba, I-0-II

- Propiedad del archivo: CONSTRUNARIO
- Formato: FIEBDC-3/2012
- Programa: Construnario Versión 2.11
- Fecha de los precios: 25/05/2015
- Divisa: EUR

**SFT440** u Conmut. mod., 4P, 40A, común arriba, I-0-II
Conformes a la norma: IEC60947-3 (25A a 40A) y IEC60669 (25A a 32A).
