# Conmutador unipolar 4 posiciones 20A, 400V

- Propiedad del archivo: CONSTRUNARIO
- Formato: FIEBDC-3/2012
- Programa: Construnario Versión 2.11
- Fecha de los precios: 25/05/2015
- Divisa: EUR

**SK604** u Conmutador unipolar 4 posiciones 20A, 400V
Hager Conmutador unipolar 4 posiciones 20A, 400V Interruptores con contactos accionados por levas. Conexión por brida con tornillo imperdible. Capacidad de conexión: -1 a 6 mm2 cable flexible. -1,5 a 10 mm2 cable rígido.
