# Interruptor tetrapolar serie SB, 32A, 1000V

- Propiedad del archivo: CONSTRUNARIO
- Formato: FIEBDC-3/2012
- Programa: Construnario Versión 2.11
- Fecha de los precios: 25/05/2015
- Divisa: EUR

**SB432PV** u Interruptor tetrapolar serie SB, 32A, 1000V
Hager Interruptor tetrapolar serie SB, 32A, 1000V Categoría DC21B. Tensión de impulso UimpKV=8 KV. Capacidad de conexión: -4 a 10 mm2 cable rígido.
