# Piloto color rojo 230V, 0, 9W máx

- Propiedad del archivo: CONSTRUNARIO
- Formato: FIEBDC-3/2012
- Programa: Construnario Versión 2.11
- Fecha de los precios: 25/05/2015
- Divisa: EUR

**SVN122** u Piloto color rojo 230V, 0, 9W máx
Hager Piloto color rojo 230V, 0,9W máx Pilotos tecnología LED. Tensión de empleo: 230 V. Potencia LED: 0,8 W. 100.000 de eficiencia de luz constante. Diseño moderno.
