# Piloto LED triple color verde, 230V AC

- Propiedad del archivo: CONSTRUNARIO
- Formato: FIEBDC-3/2012
- Programa: Construnario Versión 2.11
- Fecha de los precios: 25/05/2015
- Divisa: EUR

**SVN221** u Piloto LED triple color verde, 230V AC
Pilotos tecnología LED. Tensión de empleo: 230 V. Potencia LED: 0,8 W. 100.000 de eficiencia de luz constante. Diseño moderno.
