# Pulsador con piloto luminoso color rojo 1NC, 16A, 250V

- Propiedad del archivo: CONSTRUNARIO
- Formato: FIEBDC-3/2012
- Programa: Construnario Versión 2.11
- Fecha de los precios: 25/05/2015
- Divisa: EUR

**SVN422** u Pulsador con piloto luminoso color rojo 1NC, 16A, 250V
Hager Pulsador con piloto luminoso color rojo 1NC, 16A, 250V Pulsadores: estándar y con enclavamiento. En cualquiera de ellos existe la variable con piloto LED. Pulsador mando color gris excepto SVN391: -1NA pulsador verde. -1NC pulsador rojo. Tensión empleo: 230 V. Intensidad de empleo: 16 A.
