# Toma de corriente Schuko con piloto luminoso 10/16A, 2P+T, 230V

- Propiedad del archivo: CONSTRUNARIO
- Formato: FIEBDC-3/2012
- Programa: Construnario Versión 2.11
- Fecha de los precios: 25/05/2015
- Divisa: EUR

**SN116P** u Toma de corriente Schuko con piloto luminoso 10/16A, 2P+T, 230V
Hager Toma de corriente Schuko con piloto luminoso 10/16A, 2P/T, 230V Para montaje en cajas y armarios de distribución. Conformes a la norma UNE 20315 (SN016P y SN116P). Capacidad de conexión: Tomas 10/16 A -6 mm2 cable flexible. -10 mm2 cable rígido. Tomas 20 A -10 mm2 cable flexible. -16 mm2 cable rígido.
