# Timbre 230V, 6, 5VA

- Propiedad del archivo: CONSTRUNARIO
- Formato: FIEBDC-3/2012
- Programa: Construnario Versión 2.11
- Fecha de los precios: 25/05/2015
- Divisa: EUR

**SU213** u Timbre 230V, 6, 5VA
Hager Timbre 230V, 6,5VA Aseguran una separación eléctrica entre el circuito primario y el secundario. Suministran una tensión de seguridad igual o inferior a 24 V. Timbres y zumbadores: nivel sonoro: -timbres: 85 dB. -zumbadores: 78 dB.
