# Telemando para pilotar hasta 60 bloques autónomos 230 V 50/60 Hz

- Propiedad del archivo: CONSTRUNARIO
- Formato: FIEBDC-3/2012
- Programa: Construnario Versión 2.11
- Fecha de los precios: 25/05/2015
- Divisa: EUR

**EE905** u Telemando para pilotar hasta 60 bloques autónomos 230 V 50/60 Hz
Telemando para pilotar hasta 60 bloques autónomos 230 V 50/60 Hz. Ancho: 4.
