# Lámpara de emergencia extraíble 230 V 50/60 Hz

- Propiedad del archivo: CONSTRUNARIO
- Formato: FIEBDC-3/2012
- Programa: Construnario Versión 2.11
- Fecha de los precios: 25/05/2015
- Divisa: EUR

**EE960** u Lámpara de emergencia extraíble 230 V 50/60 Hz
Lámpara de emergencia extraible 230 V 50/60 Hz. Ancho: 3.
