# Realce 15 mm para aparamenta modular sobre carril DIN, 1 módulo

- Propiedad del archivo: CONSTRUNARIO
- Formato: FIEBDC-3/2012
- Programa: Construnario Versión 2.11
- Fecha de los precios: 25/05/2015
- Divisa: EUR

**L061** u Realce 15 mm para aparamenta modular sobre carril DIN, 1 módulo
Hager Realce 15 mm para aparamenta modular sobre carril DIN, 1 módulo Para montaje sobre perfil DIN.
