# Realce 10mm., ancho 4M

- Propiedad del archivo: CONSTRUNARIO
- Formato: FIEBDC-3/2012
- Programa: Construnario VersiĆ³n 2.11
- Fecha de los precios: 25/05/2015
- Divisa: EUR

**L06800** u Realce 10mm., ancho 4M
Hager Realce 10mm., ancho 4M Para montaje sobre perfil DIN.
