# Separador disipador para aparatos modulares

- Propiedad del archivo: CONSTRUNARIO
- Formato: FIEBDC-3/2012
- Programa: Construnario VersiĆ³n 2.11
- Fecha de los precios: 25/05/2015
- Divisa: EUR

**LZ060** u Separador disipador para aparatos modulares
Hager Separador disipador para aparatos modulares Para montaje sobre perfil DIN.
