# Interruptor automático de caja moldeada x160, 4P4D, 18kA, 100A, TM Fijo

- Propiedad del archivo: CONSTRUNARIO
- Formato: FIEBDC-3/2012
- Programa: Construnario Versión 2.11
- Fecha de los precios: 25/05/2015
- Divisa: EUR

**HDA101L** u Interruptor automático de caja moldeada x160, 4P4D, 18kA, 100A, TM Fijo
Hager Interruptor automático de caja moldeada x160, 4P4D, 18kA, 100A, TM Fijo x160 Relé termomagnético. Versión L (HDAxxxL) -Térmico Fijo 1 x In. -Magnético Fijo >10xln. Fijación en perfil DIN o sobre panel. Conforme a la norma CEI 60947-2.
