# Relé de emisión para interruptores x160-x250, 48Vdc

- Propiedad del archivo: CONSTRUNARIO
- Formato: FIEBDC-3/2012
- Programa: Construnario Versión 2.11
- Fecha de los precios: 25/05/2015
- Divisa: EUR

**HXA002H** u Relé de emisión para interruptores x160-x250, 48Vdc
Hager Relé de emisión para interruptores x160-x250, 48Vdc
