# Interruptor de maniobra-seccionador x250, 4P, 250A

- Propiedad del archivo: CONSTRUNARIO
- Formato: FIEBDC-3/2012
- Programa: Construnario VersiĆ³n 2.11
- Fecha de los precios: 25/05/2015
- Divisa: EUR

**HCB251H** u Interruptor de maniobra-seccionador x250, 4P, 250A
Hager Interruptor de maniobra-seccionador x250, 4P, 250A x250 Seccionador. Clase de utilizaciĆ³n AC22A/AC23A Icw (1s) : 3kA. Conforme a norma CEI 60947-3.
