# Bloque diferencial electrónico para x250 de 160A, 4P, regulable, montaje inferior

- Propiedad del archivo: CONSTRUNARIO
- Formato: FIEBDC-3/2012
- Programa: Construnario Versión 2.11
- Fecha de los precios: 25/05/2015
- Divisa: EUR

**HBB161H** u Bloque diferencial electrónico para x250 de 160A, 4P, regulable, montaje inferior
Hager Bloque diferencial electrónico para x250 de 160A, 4P,regulable, montaje inferior Montaje en la parte inferior de los aparatos. Señalización por LED o a distancia de la desconexión y del preaviso (50% IDn) Conforme a la norma CEI/EN 60947-2.
