# Contacto auxiliar para interruptores h250-h..., 1NA + 1NC

- Propiedad del archivo: CONSTRUNARIO
- Formato: FIEBDC-3/2012
- Programa: Construnario VersiĆ³n 2.11
- Fecha de los precios: 25/05/2015
- Divisa: EUR

**HXC021H** u Contacto auxiliar para interruptores h250-h..., 1NA + 1NC
Hager Contacto auxiliar para interruptores h250-h..., 1NA / 1NC AX - 1 Conmutado (ON/OFF) 1 NA + NC 250 V AC / 3A 125 V DC / 0.4A.
