# Contacto auxiliar de defecto para interruptores h250-h..., 1 NA + 1 NC

- Propiedad del archivo: CONSTRUNARIO
- Formato: FIEBDC-3/2012
- Programa: Construnario Versión 2.11
- Fecha de los precios: 25/05/2015
- Divisa: EUR

**HXC024H** u Contacto auxiliar de defecto para interruptores h250-h..., 1 NA + 1 NC
Hager Contacto auxiliar de defecto para interruptores h250-h..., 1 NA / 1 NC AX - 1 Conmutado (señal de defecto) 1 NA + 1 NC. 250 V AC / 3A 125 V DC / 0.4A.
