# Relé de emisión para interruptores h1600, 110Vdc

- Propiedad del archivo: CONSTRUNARIO
- Formato: FIEBDC-3/2012
- Programa: Construnario Versión 2.11
- Fecha de los precios: 25/05/2015
- Divisa: EUR

**HXF008H** u Relé de emisión para interruptores h1600, 110Vdc
Bobinas de emisión de corriente SH para interruptores h1600, 110Vdc
