# Relé de emisión para interruptores h1600, 200-240 Vac

- Propiedad del archivo: CONSTRUNARIO
- Formato: FIEBDC-3/2012
- Programa: Construnario Versión 2.11
- Fecha de los precios: 25/05/2015
- Divisa: EUR

**HXF004H** u Relé de emisión para interruptores h1600, 200-240 Vac
Bobinas de emisión de corriente SH para interruptores h1600, 200-240Vdc
