# Relé de mínima tensión RETARDADA para interruptores h250, 24 Vdc

- Propiedad del archivo: CONSTRUNARIO
- Formato: FIEBDC-3/2012
- Programa: Construnario Versión 2.11
- Fecha de los precios: 25/05/2015
- Divisa: EUR

**HXC051H** u Relé de mínima tensión RETARDADA para interruptores h250, 24 Vdc
Bobinas mínima tensión retardadas DUVR.
