# Relé de mínima tensión RETARDADA para interruptores h250, 220-240 Vac

- Propiedad del archivo: CONSTRUNARIO
- Formato: FIEBDC-3/2012
- Programa: Construnario Versión 2.11
- Fecha de los precios: 25/05/2015
- Divisa: EUR

**HXC054H** u Relé de mínima tensión RETARDADA para interruptores h250, 220-240 Vac
Bobinas mínima tensión retardadas DUVR.
