# Mando rotativo directo para interruptores h250

- Propiedad del archivo: CONSTRUNARIO
- Formato: FIEBDC-3/2012
- Programa: Construnario Versión 2.11
- Fecha de los precios: 25/05/2015
- Divisa: EUR

**HXC030H** u Mando rotativo directo para interruptores h250
Hager Mando rotativo directo para interruptores h250 Empuñadura bloqueable por candado (máx. Ø 6 mm.)
