# Interruptor de maniobra-seccionador h1000, 3P, 1000A

- Propiedad del archivo: CONSTRUNARIO
- Formato: FIEBDC-3/2012
- Programa: Construnario VersiĆ³n 2.11
- Fecha de los precios: 25/05/2015
- Divisa: EUR

**HCE970H** u Interruptor de maniobra-seccionador h1000, 3P, 1000A
Hager Interruptor de maniobra-seccionador h1000, 3P, 1000A Clase de utilizaciĆ³n - AC22A/AC23A. Icw (0.3s) : 10kA. Conforme a norma CEI 60947-3.
