# Relé de mínima tensión para interuptores h1000-h1600, 110-120 Vac

- Propiedad del archivo: CONSTRUNARIO
- Formato: FIEBDC-3/2012
- Programa: Construnario Versión 2.11
- Fecha de los precios: 25/05/2015
- Divisa: EUR

**HXE013H** u Relé de mínima tensión para interuptores h1000-h1600, 110-120 Vac
Hager Relé de mínima tensión para interuptores h1000-h1600, 110-120 Vac
