# Relé de mínima tensión retardada para interruptores h1600, 24 Vdc

- Propiedad del archivo: CONSTRUNARIO
- Formato: FIEBDC-3/2012
- Programa: Construnario Versión 2.11
- Fecha de los precios: 29/05/2015
- Divisa: EUR

| Código | Ud | Descripción |
|---|---|---|
| HXF051H | u | Relé de mínima tensión retardada para interruptores h1600, 24 Vdc |
