# Interruptor de maniobra-seccionador h1600, 3P, 1600A

- Propiedad del archivo: CONSTRUNARIO
- Formato: FIEBDC-3/2012
- Programa: Construnario VersiĆ³n 2.11
- Fecha de los precios: 25/05/2015
- Divisa: EUR

**HCF990H** u Interruptor de maniobra-seccionador h1600, 3P, 1600A
Hager Interruptor de maniobra-seccionador h1600, 3P, 1600A Clase de utilizaciĆ³n - AC22A/AC23A. Icw (0.3s) : 20kA. Conforma a norma CEI 60947-3.
