# Relé diferencial, sensibilidad regulable 0, 03-10A, temporizado / salida 50%, LED

- Propiedad del archivo: CONSTRUNARIO
- Formato: FIEBDC-3/2012
- Programa: Construnario Versión 2.11
- Fecha de los precios: 25/05/2015
- Divisa: EUR

**HR520** u Relé diferencial, sensibilidad regulable 0, 03-10A, temporizado / salida 50%, LED
Hager Relé diferencial, sensibilidad regulable 0,03-10A, temporizado / salida 50%, LED Los relés diferenciales HR5XX son compatibles tanto con los nuevos Toroidales HR7XX como con la gama antigua HR8XX.
