# Relé dif., sensib. reg. de 0, 03 a 30A, salida 50%, LCD, test/rearme a distancia

- Propiedad del archivo: CONSTRUNARIO
- Formato: FIEBDC-3/2012
- Programa: Construnario Versión 2.11
- Fecha de los precios: 25/05/2015
- Divisa: EUR

**HR525** u Relé dif., sensib. reg. de 0, 03 a 30A, salida 50%, LCD, test/rearme a distancia
Hager Relé dif., sensib. reg. de 0,03 a 30A, salida 50%, LCD, test/rearme a distancia Los relés diferenciales HR5XX son compatibles tanto con los nuevos Toroidales HR7XX como con la gama antigua HR8XX.
