# Transformador diferencial, relé incorp., reg. 0.03 a 3A, temp / 50% / toro 25 mm

- Propiedad del archivo: CONSTRUNARIO
- Formato: FIEBDC-3/2012
- Programa: Construnario Versión 2.11
- Fecha de los precios: 25/05/2015
- Divisa: EUR

**HR440** u Transformador diferencial, relé incorp., reg. 0.03 a 3A, temp / 50% / toro 25 mm
Hager Transformador diferencial, Hager Relé incorp., reg. 0.03 a 3A, temp / 50% / toro 25 mm Los relés diferenciales HR5XX son compatibles tanto con los nuevos Toroidales HR7XX como con la gama antigua HR8XX.
