# Transformador diferencial circular de 35 mm de diámetro

- Propiedad del archivo: CONSTRUNARIO
- Formato: FIEBDC-3/2012
- Programa: Construnario Versión 2.11
- Fecha de los precios: 25/05/2015
- Divisa: EUR

**HR701** u Transformador diferencial circular de 35 mm de diámetro
Hager Transformador diferencial circular de 35 mm de diámetro Los relés diferenciales HR5XX son compatibles tanto con los nuevos Toroidales HR7XX como con la gama antigua HR8XX.
