# Transformador diferencial rectangular cerrado de 150x350 mm

- Propiedad del archivo: CONSTRUNARIO
- Formato: FIEBDC-3/2012
- Programa: Construnario Versión 2.11
- Fecha de los precios: 25/05/2015
- Divisa: EUR

**HR832** u Transformador diferencial rectangular cerrado de 150x350 mm
Hager Transformador diferencial rectangular cerrado de 150x350 mm Los relés diferenciales HR5XX son compatibles tanto con los nuevos Toroidales HR7XX como con la gama antigua HR8XX.
