# Interruptor de maniobra con mando rotativo 4P, 125A

- Propiedad del archivo: CONSTRUNARIO
- Formato: FIEBDC-3/2012
- Programa: Construnario VersiĆ³n 2.11
- Fecha de los precios: 25/05/2015
- Divisa: EUR

**HAE412** u Interruptor de maniobra con mando rotativo 4P, 125A
Hager Interruptor de maniobra con mando rotativo 4P, 125A
