# Eje prolongación de mando embrague (150 mm), 40/80A

- Propiedad del archivo: CONSTRUNARIO
- Formato: FIEBDC-3/2012
- Programa: Construnario Versión 2.11
- Fecha de los precios: 25/05/2015
- Divisa: EUR

**HZC111** u Eje prolongación de mando embrague (150 mm), 40/80A
Hager Eje prolongación de mando embrague (150 mm), 40/80A
